# straßenseitige Balkonsanierung
Angebotsaufforderung (GAEB 90, DA83)
Währung: EUR

## Zusätzlicher Text
BAUVORHABEN:  10115 Berlin, Chausseestr. 7

GEWERK:  Maurer (Bereich Straßenfassade)

Angaben zum Bauwerk
Mehrfamilienhaus, VH, SF, HH 5-geschossig,  um Baujahr 1910

Ausführung: Ab sofort in Absprache mit der Bauleitung.

Bauende:  Bis zum Oktober 2024

Ausführungsort:  VH Straßenfassade

Eine Ortsbesichtigung vor Angebotsabgabe ist erforderlich bzgl. der
Straßenlandsondernutzung.

## Zusätzlicher Text
A) ALLGEMEINE VORBEMERKUNGEN FÜR LEISTUNGSVERZEICHNISSE
  Stand 01.05.2010
=================================================================

A1) ALLGEMEINES

Diesem Leistungsverzeichnis liegen die "Zusätzliche Vertragsbedingungen
für die Ausführung von Bauleistungen (Z-VOB/B)" der Immeo=Wohnen in der
bei Vertragsabschluß gültigen Fassung zugrunde.

Für nach diesem Leistungsverzeichnis auszuführende Leistungen gelten,
ergänzend zur den jeweiligen Leistungsbeschreibungen der einzelnen
Positionen, bei evtl. Widersprüchen in nachfolgend genannter
Reihenfolge, folgende Bedingungen:

1. diese "allgemeine Vorbemerkungen für Leistungsverzeichnisse" (A)
2. die sich anschließenden "allgemeine technische Vorbemerkungen" (B)
3. die sich anschließenden "besondere technische Vorbemerkungen" (für
dieses Gewerk) (C)
4. die "Zusätzliche Vertragsbedingungen für die Ausführung von
Bauleistungen Z-VOB/B"
5. Baustellenordnung der Immeo=Wohnen in der jeweils gültigen Fassung

Mit Abgabe seines Angebotes bzw. Annahme des Vertrages erklärt der AN,
dass von ihm sämtliche gesetzlichen, behördlichen und
berufgenossenschaftlichen Auflagen erfüllt werden, die zur Ausführung
der im LV beschriebenen Leistungen erforderlich sind.

Es dürfen nur solche Materialien verwendet werden, über die der AN das
uneingeschränkte Eigentumsrecht besitzt und die vollkommen frei von
Rechten Dritter sind.

Für die Ausführung der Arbeiten ist Fachpersonal in ausreichender Zahl
einzusetzen.
Hierbei ist darauf zu achten, dass für die Ausführung sämtlicher
Arbeiten unsere Baustellenordnung in der jeweils gültigen Fassung zu
beachten ist, die dem ausführenden Fachpersonal in geeigneter Form zur
Kenntnis zu geben ist.

A2) KUNDENDIENST

Die Arbeiten werden in, an oder in der Nähe bewohnter Häusern
ausgeführt.

Der Auftraggeber (AG) erwartet vom AN tatkräftige Unterstützung bei den
Bemühungen, berechtigten Mieterwünschen zu entsprechen. Dazu gehören
insbesondere folgende Verpflichtungen:

1) Alle Handwerker/Mitarbeiter des AN haben die Verpflichtung, Kunden
des AG (Mietern) höflich und hilfsbereit zu begegnen. In Gesprächen mit
den Mietern ist das Bemühen von Covivio um einen verbesserten
Kundendienst herauszustellen.

2) Die Mieter betroffener Häuser sind rechtzeitig vor Durchführung der
Reparaturarbeiten zu verständigen, ggf. durch Aushang im Treppenhaus
oder auch individuelle Terminvereinbarung mit dem einzelnen Mieter.

3) Bei Arbeiten in Wohnungen sind Möbel und sonstiges Mietereigentum,
Bodenflächen und angrenzende Bauteile etc. im Bereich der auszuführenden
Arbeiten durch Folie, evtl. Schaltafeln oder Ähnliches zu schützen.

A3) PREISE

In den Einheitspreisen sind sämtliche Kosten, wie Lohn-, Material- und
Nebenkosten enthalten, insbesondere auch:

1) Koordination / Terminabsprache(n) mit dem(den) Mieter(n) /
Kundenbetreuer(n) / Bauleiter(n)

2) sämtliche Fahrt- und Transportkosten,

3) sämtliche tariflichen Zulagen wie z.B. Schmutz- und Staubzulagen,
Zulagen für ekelerregende
Arbeiten etc.,

4) Befestigungsmittel aller Art; Hilfsstoffe wie Nägel, Bindedraht und
Kleinmaterial sowie alle Baustoffe, die zur kompletten Erstellung der
Leistung erforderlich sind,

5) die Abdeckung von Einrichtungsgegenständen zum Schutz vor
Beschädigung und Verschmutzung (bei Arbeiten in Wohnungen)

6) das, ggf. tägliche, Säubern der Arbeitsstelle

7) der Ausbau und Abtransport sowie die ordnungsgemäße Entsorgung,
einschließlich Kippgebühren, sämtlichen Bauschutts und aller alter,
schadhafter Teile. Teile, für die sich der AG eine generelle oder
einzelfallbezogene Prüfung vorbehalten hat, sind bis zu diesem
Zeitpunkt, längstens jedoch für die Dauer von 10 Wochen, vom AN
vorzuhalten und dürfen erst danach entsorgt werden.

8) Alle weiteren Nebenleistungen, die zur Erfüllung der in den
Leistungspositionen beschriebenen Hauptleistungen, unter Beachtung aller
einschlägigen Vorschriften, erforderlich sind, im LV aber nicht
gesondert aufgeführt sind.

Erforderliche Leistungen, die in den nachfolgenden Leistungspositionen
nicht enthalten sind, sind der Abteilung Einkauf des AG, möglichst vor
Ausführung, in Form eines Nachtragsangebotes zur Genehmigung aufzugeben.
Die Preise für derartige Zusatzleistungen sind auf der Kalkulationsbasis
der Einheitspreise dieses LV's zu kalkulieren und die Positionen sind so
ausreichend und umfassend zu beschreiben, dass sowohl eine
sachlich-fachliche als auch eine kalkulatorische Nachprüfung durch den
AG gewährleistet ist, hierzu gehört insbesondere die Angabe der
verfahrenen Stunden.

A4) SONSTIGES

Die in diesen Bedingungen festgelegten Pflichten hat der AN jedem
Dritten aufzuerlegen, dessen er sich zur Erfüllung dieser Pflichten
bedient.

## Zusätzlicher Text
B)  ALLGEMEINE TECHNISCHE VORBEMERKUNGEN
============================================

B1) ALLGEMEINES

Für Lieferung und Ausführung gelten neben dem Leistungsverzeichnis:

1.  die neuesten DIN-Vorschriften, VDE- und VDI-Richtlinien

2.  die Vorschriften der zuständigen Behörden (z.B. Bauaufsicht,
Gewerbeaufsicht, Brandverhütung,
  TÜV, Berufsgenossenschaften und Versorgungsbetriebe,

3.  die Bestimmungen der Gerüstbauordnung

4.  die Festlegungen des jeweiligen Werkstoffherstellers. Die
Werkstoffe müssen den
  geforderten Bedingungen der Leistungsbeschreibung entsprechen.

B2) FACHSPEZIFISCHE NACHWEISE

Fachspezifische Nachweise, z.B. für den Umgang mit Asbest, PAK, und
dergleichen, sind auf Anforderung des (AG) jederzeit und umgehend zu
erbringen

Bei wesentlichen Änderungen z.B. Ausscheiden eines befähigten
Mitarbeiters oder Auslaufen eines befristeten Nachweises (z.B.
Schweißnachweis) ist der AN verpflichtet dies unverzüglich beim (AG)
schriftlich anzuzeigen. Ebenso sind die jeweils gültigen
Unfallverhütungsvorschriften zu beachten und unbedingt einzuhalten.

B3) GEBÄUDESCHÄDEN

Falls dem AN bei der Durchführung von Reparaturarbeiten weitere
Gebäudeschäden bekannt werden (auch an anderen Gewerken), so hat er dem
zuständigen Bauleiter des AG hierüber umgehend zu unterrichten.

B4) LAGER- UND ABSTELLFLÄCHEN

Die Errichtung von Lager- und Arbeitsplätzen ist mit der jeweiligen
Bauleitung vorher abzustimmen.

Baustoffe und Bauteile dürfen nicht in den Treppenhäusern und/oder auf
anderen
Verkehrsflächen gelagert werden.

Bauschutt darf grundsätzlich nicht im Gebäude gelagert werden.

B5) BEDINGUNGEN FÜR DIE ENTSORGUNG VON ABFÄLLEN

Der AN ist verpflichtet, die beim AG anfallenden Abfälle ordnungsgemäß
und sofort zu entsorgen. Zu diesem Zweck hat er die einschlägigen
Gesetze, Verordnungen und sonstigen öffentlich-rechtlichen Vorschriften
-- z.B. das Kreislaufwirtschafts- und Abfallgesetz - einzuhalten. Eine
Zwischenlagerung von Abfällen ist nicht gestattet.

Sollten die für den Transport und die Entsorgung erforderliche
Genehmigungen erlöschen, ist dies dem AG unverzüglich schriftlich
mitzuteilen. Mit Übernahme der Abfälle durch den AN gehen Eigentum,
Gefahr, Verkehrssicherungspflicht und öffentlich-rechtliche
Verantwortung auf diesen über.

Der AG behält sich vor zu prüfen, ob der AN seinen Pflichten
nachgekommen ist. Hierzu kann der AG Einsicht nehmen in die vom AN nach
öffentlich-rechtlichen Vorschriften zu führenden Nachweisbücher und in
den Genehmigungsbescheid der angefahrenen Abfallentsorgungsanlage,
dessen Vorlage der AN zu bewirken hat.

Der AN hat zur Abdeckung aller - sowohl seiner als auch die des AG sich
aus der Abfallbeseitigung ergebenden Haftungsrisiken unter Einschluß des
Gewässerschäden-Haftungsrisikos auf seine Kosten eine
Haftpflichtversicherung in ausreichender Höhe für Personen-, Sach- und
Vermögensschäden abzuschließen und dem AG den Abschluß auf Verlangen
nachzuweisen. Diese Regelung läßt die Haftung des AN unberührt.

B5) BEDINGUNGEN FÜR BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

## straßenseitige Balkonsanierung
Datum: 15.03.24

### Bereich 1 Text nicht vorhanden !

#### Abschnitt 1.1 Baustelleneinrichtung

**1.1.10 Baustelle mit Maschinen und Werkzeuge**
Baustelle mit Maschinen und Werkzeuge für die
Dauer der Arbeiten einrichten und nach Beendigung der
Arbeiten alles abfahren
Menge: 1,000 PSCH

**1.1.15 Genehmigungen, einholen der behördlichen**
Genehmigungen, einholen der behördlichen Genehmigungen
(Straßenverkehrsbehörde/Ordnungsamt/Tiefbauamt) für das
Anmieten
des Straßenlandes einschließlich Halteverbotszone
bestellen und liefern. Gebühren trägt der AG
Menge: 1,000 PSCH

**1.1.20 Container**
Bereitstellen von Container-Arbeitsmulden für die
Beseitigung von Bauschutt einschließlich Entsorgung
und Deponiegebühren
Inhalt / 2 Stück = 7 cbm
Menge: 14,000 m³

**1.1.30 Baustrom mit Zwischenzähler und**
Baustrom mit Zwischenzähler und Bauwasser mit Wasseruhr
für die
Dauer der Arbeiten herstellen nach Beendigung der
Arbeiten demontieren
Menge: 1,000 PSCH

**1.1.40 Baustellenabsicherung für die Dauer der**
Bauzaun, einrichten einer eingeschränkten
Halteverbotszone vor dem Objekt, Aufstellung eines
Regelplanes, Absperrmaßnahmen gemäß Regelplan mit
Bauzaun nach Bedarf (bis ca. 30 m) inkl. Baken und
Beleuchtung (aufstellen, vorhalten, prüfen und
anschließend entfernen)

Grundvorhaltung 4 Wochen
Menge: 1,000 PSCH

**1.1.41 Zulage zur Vor-Pos. weiteren Zulage**
Zulage zur Vor-Pos. (Bauzaun) je weitere Woche
Menge: 4,000 Wo

**1.1.50 Bauwagen für die Dauer der Arbeiten**
Bauwagen für die Dauer der Arbeiten liefern und
vorhalten nach
Beendigung der Arbeiten abfahren
Menge: 1,000 PSCH

**1.1.51 Baustellen-WC**
Baustellen-WC  mit Waschmöglichkeit (Seife /
Einweghandtücher / Abfallbehälter / Desinfektionsmittel
), stellen / vorhalten / nach Beendigung der Baustelle
abfahren
die gründliche Reinigung muss mindestens einmal pro Tag
erfolgen
1 Stk WC für 4 Wochen
Menge: 1,000 Stk

**1.1.52 Vorhalten WC**
Vorhalten WC
1 Stk / Woche
Menge: 4,000 StWo

**1.1.70 Hartfaserpappenschutz**
Hartfaserpappenschutz über der ersten Gerüstlage
liefern und für die Dauer der
Arbeiten montieren zum Schutz, zwischen Fassade und
Gerüst vor herabfallenden
Menge: 15,000 lfm

#### Abschnitt 1.2 Gerüstarbeiten

**1.2.20 Arbeits- und Schutzgerüst G IV,**
Arbeits- und Schutzgerüst Lastklasse IV und
Breitenklasse W09, für die straßenseitige Fassaden- und
Balkonsanierung aufbauen und abbauen
Menge: 300,000 m2

**1.2.30 weitere Vorhaltung der Vor-Pos. über**
weitere Vorhaltung  der Vor-Pos.
Menge: 2400,000 m2Wo

**1.2.40 Passantenschutztunnel**
Passantenschutztunnel
aufbauen und  abbauen
Menge: 12,000 lfm

**1.2.50 weitere Vorhaltung der Vor-Pos. über**
weitere Vorhaltung  der Vor-Pos.
Menge: 96,000 mWo

**1.2.60 Überbauung der Balkone / Erker**
Überbauung der Balkone
aufbauen und abbauen
Menge: 8,000 Stk

**1.2.70 weitere Vorhaltung der Vor-Pos. über**
weitere Vorhaltung  der Vor-Pos.
Menge: 64,000 StWo

**1.2.100 Überbauung der Einfahrt**
Überbauung der Einfahrt
aufbauen und abbauen
Menge: 1,000 Stk

**1.2.110 weitere Vorhaltung der Vor-Pos. über**
weitere Vorhaltung  der Vor-Pos.
Menge: 8,000 StWo

**1.2.120 Vorgebauter Treppenturm**
Vorgebauter Treppenturm
aufbauen und abbauen. Höhe bis ca. 20,00 lfm
Dieser ist gegen unbefugter Dritter zu sichern. (Tür
Bauschloss etc.)
Menge: 1,000 Stk

**1.2.130 weitere Vorhaltung der Vor-Pos. über**
weitere Vorhaltung  der Vor-Pos.
Menge: 8,000 StWo

**1.2.140 Dachdeckerfangschutz**
Dachdeckerfangschutz
aufbauen und abbauen
Menge: 20,000 lfm

**1.2.150 weitere Vorhaltung der Vor-Pos. über**
weitere Vorhaltung  der Vor-Pos.
Menge: 160,000 mWo

**1.2.160 Baulastenaufzug**
Baulastenaufzug für Lasten bis zu  200 kg aufbauen und
abbauen
Menge: 1,000 Stk

**1.2.170 weitere Vorhaltung der Vor-Pos. über**
weitere Vorhaltung  der Vor-Pos.
Menge: 8,000 StWo

**1.2.180 Staubschutznetz**
Gerüstfläche mit geeigneten Netzen fachgerecht zum
Schutz vor Witterungseinflüssen wie z. B. Wind,
Staub,Regen,
Sonne, etc., aufhängen, befestigen und demontieren
(entsorgen)
Menge: 500,000 m²

**1.2.181 weitere Vorhaltung der Vor-Pos. über**
weitere Vorhaltung  der Vor-Pos.
Menge: 4000,000 m2Wo

**1.2.182 bis 0,75er Konsolenverbreiterung**
*** Bedarfsposition ohne GB
Menge: 1,000 m

**1.2.183 Zulage 0,75er Konsolenverbreiterung für jede weitere Woche**
*** Bedarfsposition ohne GB
Menge: 1,000 mWo

**1.2.184 Gitterträger**
*** Bedarfsposition ohne GB
Menge: 1,000 m

**1.2.185 Zulage Gitterträger für jede weitere Woche**
*** Bedarfsposition ohne GB
Menge: 1,000 mWo

#### Abschnitt 1.3 Fassadenarbeiten (ohne Anstrich)

**1.3.10 Fenster, Türen und Bauteile schützen**
Fenster, Türen und Bauteile an der Fassade schützen
Menge: 1,000 PSCH

**1.3.20 Fassade- losen Putz abschlagen und entsorgen**
Menge: 80,000 m2

**1.3.30 Kalkzementvorspritzmörtel auf freigelegt**
Kalkzementvorspritzmörtel auf freigelegt
Fassadenflächen auftragen
Menge: 80,000 m2

**1.3.40 Kalkzementfaserleichtputz als Grundputz**
Kalkzementfaserleichtputz als Grundputz auftragen
Menge: 80,000 m2

**1.3.50 Oberputz als Kratzputz auftragen**
*** Bedarfsposition ohne GB
Menge: 80,000 m2

**1.3.60 Oberputz als Glattputz ausgerieben**
Menge: 80,000 m2

**1.3.70 Abdeck- und Schutzmaterial entfernen und**
Abdeck- und Schutzmaterial entfernen und Entsorgen
Menge: 1,000 PSCH

**1.3.80 Beigeputzte Flächen pigmentiert LF Grundieren**
Menge: 80,000 m2

**1.3.90 Dachkasten überprüfen - lose Putz/ Holzteile entfernen**
Dachkasten überprüfen - lose Putz/ Holzteile entfernen
sowie Schutzanstrich des Baustoffes
Menge: 15,000 lfm

**1.3.100 Faserzementplatten liefern und montieren**
*** Bedarfsposition ohne GB
Faserzementplatten liefern und montieren
Nach Rücksprache BL
Menge: 15,000 lfm

**1.3.110 Einzelrisse bearbeiten**
Einzelrisse weiten, säuber, grundieren und
kraftschlüßig schliesen
Risslängen jeweils zw. 0,20m und 1,00m
Menge: 10,000 m

#### Abschnitt 1.4 Balkonsanierung

**1.4.10 Abbruch Innenwandputz**
schadhaften Innenwandputz der Balkone abbstemmen und
zum Container schaffen
Menge: 40,000 m2

**1.4.20 Abbruch Außenwandputz**
schadhaften Außenwandputz der Balkone abbstemmen und
zum Container schaffen
Menge: 50,000 m2

**1.4.30 Abbruch Balkonboden**
Balkonaufbau bis zur Rohdecke inkl. Estrich und aller
Abdichtungen ggf aus Teerpappe ausstemmen s.w.v.
Menge: 40,000 m2

**1.4.40 Bearbeiten Stahlträger**
Träger vollständig freilegen, d.h.Putz-und Ausmauerung
entfermen im sichtbaren Bereich mechanisch entrosten,
2x mit Rostschutzfarbe streichen, Quarzsand zur
Besserung Haftung frisch in frisch einstreuen, mit
Teilsteinen ausmauern, mit verzinktem Drahtgewebe
verdrahten und verputzen, Gewebeecke mit
Tropfkantenprofil einbetten, spachteln und filzen
Menge: 35,000 lfm

**1.4.50 Unterbeton**
Unterbeton im Gefälle herstellen
Menge: 40,000 m2

**1.4.60 Zementestrich**
Drainageestrich im Gefälle herstellen
Menge: 40,000 m2

**1.4.70 Unterschnitte zur Fassade**
Unterschnitte zur Fassade einschneiden, Putz abschlagen
und die
Unterschnitte nach der Eindichtung verputzten
Menge: 40,000 lfm

**1.4.80 Türschwellen**
Schwelle an der Tür einschalen und betonieren
Menge: 8,000 Stk

**1.4.90 Balkoninnenwandputz als Kalkzementputz**
Balkoninnenwandputz als Kalkzementputz MG II glatt
gerieben herstellen
Menge: 40,000 m2

**1.4.100 Balkonaußenwandputz als Kalkzementputz**
Balkonaußenwandputz als Kalkzementputz MG II glatt
gerieben herstellen
Menge: 50,000 m2

**1.4.110 Balkondeckenputz**
Balkondeckenputz als Kalkzementputz MG II glatt
gerieben herstellen
Menge: 50,000 m2

**1.4.120 Bitumenvoranstrich**
Bitumenvoranstrich inkl. Aufkantung herstellen
Menge: 40,000 m2

**1.4.130 2-lagige Bitumenabdichtung**
2-lagige Bitumenabdichtung inkl. Aufkantung und
Verwahrungsschiene
herstellen, FE als Zulage einschweißen
Menge: 40,000 m2

**1.4.140 Zinkblech an der Türschwelle**
*** Bedarfsposition ohne GB
Zinkblech an der Türschwelle liefern und einsetzen
Menge: 8,000 Stk

**1.4.150 Fußbodenentwässerungen ausstemmen**
Alte Balkonentwässerung abbrechen und Löcher
verschließen
Menge: 8,000 Stk

**1.4.151 Kernborungen DN 50/70**
Kernborungen durch das Brüstungsmauerwerk oder Boden
zur Aufnahme vonNotentwässerungsabläufen bzw.
Balkonentwässerungen herstellen.
Menge: 8,000 Stk

**1.4.160 neue Fußbodenentwässerungen DN 50 Loro X**
neue Fußbodenentwässerungen DN 50 Loro X liefern und
einbauen
Menge: 8,000 Stk

**1.4.170 Entwässerungen einschalen**
Entwässerungen einschalen und ausbetonieren
Menge: 8,000 Stk

**1.4.180 Balkonnotüberlauf**
Notüberlauf an den Balkonen herstellen
Menge: 8,000 Stk

**1.4.190 Gefälleausgleich aus Epoxidharzmörtel**
Gefälleausgleich aus Epoxidharzmörtel Sto Pox
Mörtel Standfest ca 1,5% Gefälle zum Einlauf hin
Dicke i.M. 0-15mm o. glw.
Menge: 40,000 m2

**1.4.200 Kratzspachtelung zur Egalisierung der**
Kratzspachtelung zur Egalisierung der Fläche
aufbringen, Material StoPox 452 EP und Quarzsand,
feuergetrocknet, 0,3-0,8mm o. glw.
Menge: 40,000 m2

**1.4.210 Herstellen eine Hohlkehle mit einem**
Herstellen eine Hohlkehle mit einem pigmentierten,
zweikomponentigen Epoxidharzmörtel,
StoPox Mörtel standfest. Die Hohlkehle wird gegen das
aufgehende
Bauteil mit einem Styroporstreifen abgestellt
Entfernen des Styroporstreifens bis in eine Tiefe von
ca
10mm von Oberkante Hohlkehle o. glw.
Menge: 50,000 lfm

**1.4.220 Fugenmasse einbringen**
Herstellen einer abgeglätteten Abdichtung der
Bodenfugen mit 1-komponentiger,
luftfeuchtigkeitserhärtnder Fugenmasse auf MS Hybrid
Basis wie Sto Seal F355  o. glw.
Menge: 50,000 lfm

**1.4.230 Aufbringen einer Beschichtung aus einem**
Aufbringen einer Beschichtung aus einem
lösemittelfarmen, pigmentierten, elastischen, hoch
uv-beständigen einkomponentigen Polyyuretanharz, StoPur
EA200 RAL 7032 o. glw.
Menge: 40,000 m2

**1.4.240 loses Einstreuen von farbigen Chips 3mm**
*** Bedarfsposition ohne GB
loses Einstreuen von farbigen Chips 3mm Gestaltung wie
StoChips 3mm o. glw.
Menge: 40,000 m2

**1.4.250 Siebaufsatz für Bodeneinlauf erneuern**
Menge: 8,000 Stk

#### Abschnitt 1.5 Klempnerarbeiten / Zinkabdeckung

**1.5.10 Alte Zink Fensterbänke demontieren und**
*** Bedarfsposition ohne GB
Alte Zink Fensterbänke demontieren und Entsorgen
Menge: 40,000 lfm

**1.5.20 Gesimsabdeckung demontieren und**
Gesimsabdeckung demontieren und entsorgen
Menge: 15,000 lfm

**1.5.30 Brüstungsabdeckung demontieren und**
Brüstungsabdeckung demontieren und entsorgen
Menge: 40,000 lfm

**1.5.40 Zinkfensterbänke 0,7 mm liefern und**
*** Bedarfsposition ohne GB
Zinkfensterbänke 0,7 mm liefern und montieren onkl.
Kantung und Tropfkante
Menge: 40,000 lfm

**1.5.50 Gesimsabdeckung liefern und montieren**
Gesimsabdeckung liefern und montieren onkl. Kantung und
Tropfkante
Menge: 15,000 lfm

**1.5.60 Balkonbrüstungsabdeckung**
Balkonbrüstungsabdeckung
 liefern montieren inkl. Kantung und Tropfkante
Menge: 40,000 lfm

**1.5.70 Balkonbrüstungsgeländer demontieren und**
Balkonbrüstungsgeländer demontieren und nach beendigung
der Arbeiten wieder montieren
Menge: 10,000 lfm

**1.5.80 Neue Balkonbrüstungsgeländer Stahl**
*** Bedarfsposition ohne GB
Neue Balkonbrüstungsgeländer stahl verzinkt liefern und
montieren
Menge: 30,000 lfm

**1.5.90 Entwässerungsleitung DN 50**
Entwässerungsleitung DN 50  Loro X liefern, fachgerecht
verbauen und an Bestand im EG anbinden
Menge: 24,000 lfm

USt %: 19,00
